# a908e62bb3b8404db4375e29819f4708
Angebotsaufforderung (GAEB DA XML 3.2, DA83)
Projekt: Beispielprojekt
Währung: EUR
Erstellt mit: nanoAmpere, 01.07.2026

## 01 Beispielprojekt

### 01 Starkstrom

#### 01.01 Zähleranlagen und Niederspannungsschaltanlagen

**01.01.0010 HA/HV Kombination (Direktmessung)**
Menge: 1 Stk

**01.01.0020 Elektronischer Haushaltszähler (eHz)**
Menge: 8 Stk

**01.01.0030 Zählerschrank**
Menge: 1 Stk

**01.01.0050 Zählerantrag und Koordination bzw. Montage**
Menge: 8 Stk

#### 01.02 Verteiler und Einbauten

##### 01.02.01 Gehäuse / Schränke

**01.02.01.0010 Unterverteilung**
Menge: 8 Stk

##### 01.02.02 Einbaugeräte (Schutzschalter, FI)

**01.02.02.0010 Leitungsschutzschalter B 16A 1-polig**
Menge: 24 Stk

**01.02.02.0020 FI-Schutzschalter 40A / 0,03A 4-polig Typ A**
Menge: 8 Stk

**01.02.02.0030 Überspannungsableiter Typ 2**
Menge: 8 Stk

#### 01.03 Installationsgeräte

**01.03.0010 Schutzkontaktsteckdose**
Menge: 120 Stk

**01.03.0020 Schutzkontaktsteckdose 2-fach**
Menge: 24 Stk

**01.03.0030 Aus-/Wechselschalter**
Menge: 56 Stk

**01.03.0040 Kreuzschalter**
Menge: 24 Stk

**01.03.0050 Drucktaster (Klingeltaster) ohne Beschriftungsfeld**
Menge: 8 Stk

**01.03.0060 Herdanschlussdose UP**
Menge: 8 Stk

**01.03.0070 FR-Schutzkontaktsteckdose 1-fach AP IP44**
Menge: 8 Stk

**01.03.0080 Bewegungsmelder Wand AP 180° IP55 (Außen)**
Menge: 8 Stk

**01.03.0090 Schutzkontaktsteckdose**
Menge: 4 Stk

### 02 Schwachstrom

#### 02.01 Telekommunikationsanlagen

**02.01.0010 TAE-Anschlussdose**
Menge: 8 Stk

#### 02.02 Signalanlagen

##### 02.02.02 Rufanlagen

**02.02.02.0010 Klingeltransformator**
Menge: 8 Stk

#### 02.03 Fernseh- und Antennenanlage

**02.03.0010 SAT-Anschlussdose**
Menge: 16 Stk

#### 02.04 Übertragungsnetze Passives Datennetz

**02.04.0010 Datenanschlussdose Cat.6 1-fach (RJ45)**
Menge: 64 Stk

### 03 Sonstiges

#### 03.01 Stundenlohnarbeiten

**03.01.0010 Meister / Projektleiter**
Menge: 10 h

**03.01.0020 Monteur / Facharbeiter**
Menge: 10 h

**03.01.0030 Bauleiter**
Menge: 10 h

**03.01.0040 Helfer**
Menge: 10 h

#### 03.02 Pauschalen

**03.02.0010 Einsatzpauschale**
Menge: 1 Psch

#### 03.03 Dokumentation und Revisionsunterlagen

**03.03.0010 Anfertigung Dokumentation / Revisionsplanung**
Menge: 1 Psch
